# Kita Kirberger Hof
Angebotsaufforderung (GAEB DA XML 3.2, DA83)
Projekt: 02
Währung: EUR
Erstellt mit: GXML Toolbox V3.3 R20220330, ORCA AVA 25.0.5 - Professional Edition 25.00.05, 27.11.2025

## Allgemeine Vorbemerkungen
Bauvorhaben:

Kita, Im Kirberger Hof

Von-Ketteler-Straße 19
40789 Monheim am Rhein

1. Allgemeine Vorbemerkungen

Bauherrenvertreter:

Gebäude- und Liegenschaftmanagement
Rathausplatz 10a
40789 Monheim am Rhein

1.1 Zugänglichkeit der Baustelle:

Das gesamte Baufeld ist mit einem Bauzaun eingezäunt. Der Zugang zum Baufeld für den Auftragnehmer, Anlieferungen, Materialtransport etc. erfolgt über die Von-Ketteler-Straße auf das Baufeld.
Das Verlassen des Baufelds erfolgt über denselben Zugang. Des Weiteren kann
das Baufeld über die Leibnizstraße verlassen werden. Die Leibnizstraße führt jedoch durch ein enges Wohngebiet mit vielen Parkmöglichkeiten der Anwohner. Die Nutzung ist für größere Fahrzeuge ungeeignet.
Sollte der Zugang jedoch durch den AN genutzt werden, ist dieser für jegliche Bewegungsfreiheit sowie ggf. daraus folgenden Anträge für z.B. das Sperren von Parkplätzen usw. selbst verantwortlich.
Die entsprechenden Zufahrten sind mit Toren gesichert. Nach dem betreten bzw. verlassen des Baufeld sind die Zugänge durch den AN eigenverantwortlich immer geschlossen zu halten. Übergabe zu den örtlichen Schließanlagen erhält der AN nach der Auftragserteilung.
Der AN trägt sorge für seine Lieferanten sowie für das unverzügliche Verlassen des Geländes nach Lieferung.
Für die Sicherung an Zu- und Ausfahrten über öffentliche Flächen gelten die Straßenverkehrsordnung (StVO), die BGV Bauarbeiten und die Richtlinien für die Sicherung von Arbeitsstellen an Straßen (RSA).

Das Öffnen des Bauzaunes an anderer Stelle ist strengstens verboten.

Für die Erbringung Leistungsumfang gelten folgende Regelarbeitszeiträume der Liegenschaft:
Montag-Freitag: 6:00 - 22:00 Uhr und nach vorheriger Genehmigung in Ausnahmefällen Samstag: 7:00 - 20:00 Uhr.

Arbeiten außerhalb dieser Zeiten bedürfen der Zustimmung des Bauherrn.

1.2 Übergabe von Ausführungszeichnungen

Die Ausführungszeichnungen werden in digitaler Form im pdf - Dateiformat übergeben. Die Übergabe erfolgt digital über eine Datenraum. Ein entsprechender Zugang zum Datenraum wird dem AN nach Beauftragung übergeben.  Für die Vervielfältigung und Verteilung auf der Baustelle ist der AN selbst verantwortlich.

Der AG kann auf Nachfrage die Ausführungszeichnungen im CAD-Format nachfordern. Dies muss seitens des AN sichergestellt werden.

1.3 Baustellenbesprechungen

Im Vorfeld der Baumaßnahme werden nach Auftragserteilung Besprechungen mit den betroffenen Beteiligten (Auftraggeber, Auftragnehmer, Bauleitung, fachgutachterliche Begleitung usw.), entweder beim AG oder auf der Baustelle, stattfinden. Während der Maßnahme werden in regelmäßigen Abständen Baustellenbesprechungen stattfinden (mindestens wöchentlich). Der AN ist verpflichtet an diesen Besprechungen teilzunehmen.

1.4 Veröffentlichungen

Auskünfte an Dritte (z.B. Liegenschaftsangehörige, Passanten, Anlieger, andere öffentliche Dienststellen) über den zeitlichen und technischen Ablauf der Baumaßnahme, über betriebliche Dispositionen, ausführungstechnische Einzelheiten u. ä. erteilt allein der Auftraggeber. Jeder Fragesteller ist dorthin zu verweisen.

1.5 Einrichtung von Unterkünften

Übernachten auf dem Baugelände ist untersagt. Unterkünfte sowie Schlafräume und Aufenthaltsräume für die Freizeit dürfen auf dem Baufeld nicht eingerichtet werden.
Der AN ist für die Stellung von entsprechenden Pausen-Räumlichkeiten (z.B. Container, etc.) nach ASR für seine Mitarbeiter verantwortlich, hierzu gehören auch deren Reinigung und ordnungsgemäße Entsorgung von ggf. anfallendem Müll.

1.6 Baustellenbetrieb

Alle Materialien oder sonstigen Gegenstände sind gesichert zu verwahren. Schutt- und Abfallcontainer sind nur mit funktionsfähigen verschließbaren und verschlossen zu haltenden Deckeln zulässig. Schutt- und Abfallmaterial, das nicht in Container passt, ist arbeitstäglich im gesicherten Transport vom Baugelände zu entfernen. Bei Zuwiderhandlungen oder nicht Einhaltung behält sich der AG das Recht der Umlegung/Weiterbelastung von ggf. anfallenden Kosten ausdrücklich vor.

1.7 Regelung und Sicherheit

Die genutzten Verkehrswege sind stets frei sowie in sauberem Zustand zu halten. Bei Verschmutzung durch dritte ist die BL zu informieren, sodass die Leistung der Reinigung der Baustraßen über die Zuständigen abgerufen werden kann. Nach Beendigung der Arbeiten sind die durch den AN verursachten Schäden vom AN unverzüglich zu reparieren und der ursprüngliche Zustand ist wieder herzustellen. Die An- und Abfahrt zur Baustelle muss so geregelt sein, dass eine Behinderung des Verkehrs auf den umliegenden Straßen sowie eine Behinderung der umliegenden Zufahrten vermieden wird. Es muss vom AN sichergestellt werden, dass von den Maßnahmen keine Beeinträchtigung benachbarter Grundstücke ausgeht. Für hieraus resultierende Mehraufwendungen besteht kein zusätzlicher Vergütungsanspruch. Die Nutzung der angrenzenden Gelände ist zu berücksichtigen, entsprechende Verkehrssicherheitsvorkehrungen sind vorzunehmen.

Die Regelung des Verkehrs außerhalb der Baustelle muss so gestaltet werden, dass ein im wesentlicher störungsfreier Schwerlastverkehr stattfinden kann. Die Fahrzeugbewegungen und Stellflächen sind so zu organisieren, dass keine Behinderungen entstehen, insbesondere für die Bereiche der Zu- und Abfahrt zur Baustelle.

1.8 Baustellenverordnung / SiGe-Koordinator / SiGe-Plan

Es gilt die "Verordnung über Sicherheit und Gesundheitsschutz auf Baustellen" (Baustellenverordnung - BaustellV). Der Auftragnehmer hat den Anordnungen des vom Auftraggeber bestellten SiGe-Koordinators Folge zu leisten und der Sicherheits- und Gesundheitsschutzplan ist zu berücksichtigen.

1.9 Baureklame

Jegliche Firmenreklame in Form von Schildern oder Beschriftungen an der Straße, dem Bauzaun oder an der Baustelle darf nicht angebracht werden. Sie wird auf Kosten des jeweiligen Auftragnehmers durch Anordnung der Bauleitung entfernt.

1.10 Baustelleneinrichtung

Der AN hat, falls notwendig, seine Baustelleneinrichtung auf den vom AG zugewiesenen Flächen vorzunehmen. Lagerflächen, Parkplätze und Flächen für die Aufstellung von Containern sind gemäß Baustelleneinrichtungsplan zu nutzen. Seinen eigenen BE-Plan hat der AN innerhalb von 14 Tagen in vierfacher Ausfertigung zur Abstimmung vorzulegen.

Der Brandschutz auf der Baustelle obliegt dem AN in seinem Arbeitsbereich. Entsprechendes Löschgerät ist vorzuhalten. Notwendige Feuerwehrzufahrten zur Baustelle sind von Material und Gerät freizuhalten. Sammelcontainer für brennbare Baustoffe sind arbeitstäglich abzufahren. Seitens des AG wird keine Haftung für Schäden oder Verlust der BE übernommen.

Die Einrichtung, inklusive der Einholung von ggf. notwendigen behördlichen Genehmigungen von Turmdreh- oder Mobilkränen, Kranmieten etc. für Arbeiten aus dem Leistungsbereich des AN sind in die jeweiligen EP einzurechnen.

1.11 Bauwasser und Baustrom

Die Versorgung der Baustelle mit Bauwasser und Baustrom wird über den AG sichergestellt. Auf der Baustelle werden entsprechende Anschlüsse für Bauwasser /-strom bereitgestellt.
Verteiler der  Medien zum Arbeitsbereich, sind durch den AN zu stellen und mit der Bauleitung abzustimmen

1.12 Leitung der Ausführung

Es muss ständig eine der deutschen Sprache und Schrift kundige, fachlich geeignete Person als Ansprechpartner vor Ort erreichbar sein. Diese ist vor Beginn der Arbeiten schriftlich zu benennen.

1.13 Bautagesberichte

Bautagesberichte sind vom AN über die gesamte Bauzeit zu erstellen und mindestens einmal wöchentlich der BL zu übergeben. Sie müssen alle Angaben enthalten, die für die Ausführung und Abrechnung des Auftrags von Bedeutung sein können.

1.14 Baustellen- und Baureinigung

Die Reinigung und Beräumung der Arbeitsplätze sind ausschließlich Sache der Auftragnehmer und jeweils zum Ende des Arbeitstages vorzunehmen. Die Baustelle ist besenrein zu hinterlassen. Wird dieser Verpflichtung der Baustellenreinigung nicht nachgekommen, ist der AG berechtigt, sofort die Reinigung und Entsorgung auf Kosten des AN durchführen zu lassen.

Der Auftragnehmer ist verpflichtet, die eigenen Arbeiten gegen Verschmutzung durch eigene Bauarbeiten, Tagwasser, Rost, Frost und dergl. zu schützen bzw. beschädigte Teile sofort auszubessern oder zu ersetzen.

Die Übergabe der Arbeitsbereiche an die Nachfolgegewerke kann erst nach Abnahme durch die Bauleitung und Protokollierung im Bautagebuch erfolgen. Diese Abnahme kann entsprechend dem Bauablauf auch in Teilbereichen erfolgen.

Der bei den Arbeiten des AN anfallende Schutt (Bauschutt, Verpackungsmaterial, sonstige Abfälle) ist getrennt in Schuttbehältern des AN zu sammeln. Der Schutt wird Eigentum des AN und ist zu beseitigen.

1.15 Bauabfallentsorgung

Angaben zu Entsorgungswegen (Verwertung und Beseitigung) und Hinweise zur Abfallentsorgung für gefährliche und nicht gefährliche Abfälle sind dem Formblatt V 241.F zu entnehmen.

1.16 Denkmalschutz

Das Gebäude steht unter Denkmalschutz. Dies ist bei allen Arbeiten zu beachten. Die unter Denkmalschutz stehenden Gebäudeteile sind entsprechend der Auflagen der Behörden zu behandeln.

Der AN ist verpflichtet an ggf. benötigten Sonderabstimmungen mit z.B. dem Denkmalschutz teilzunehmen.

1.17 Kampfmittel

Die Untersuchung auf Kampfmittel ist im Vorfeld der Baumaßnahme erfolgt.

1.18 Abkürzungsverzeichnis für Mengeneinheiten

a  -  Jahr (lat. annus)
cm  -  Zentimeter
cm2  -  Quadratzentimeter
d  -  Tag (lat. dies)
h  -  Stunde (lat. hora)
Jr  -  Jahr (dt. Jahr)
kg  -  Kilogramm
km  -  Kilometer
km2  -  Quadratkilometer
kwh  -  Kilowattstunde
kWp  -  Kilowatt-Peak
l  -  Liter
m  -  Meter
m2  -  Quadratmeter
m3  -  Kubikmeter
mm  -  Millimeter
Mt  -  Monat (dt. Monat)
psch  -  Pauschal
St  -  Stück
t  -  Tonne
Wo  -  Wochen
md  -  Meter x Tag
mMt  -  Meter x Monat
mWo  -  Meter x Woche
m2d  -  Quadratmeter x Tag
m2Mt  -  Quadratmeter x Monat
m2Wo  -  Quadratmeter x Woche
m3d  -  Kubikmeter x Tag
m3Mt  -  Kubikmeter x Monat
m3Wo  -  Kubikmeter x Woche
Sth  -  Stück x Stunde (Stück x hora)
Std  -  Stück x Tag (Stück x dies)
StMt  -  Stück x Monat
StWo  -  Stück x Woche
St/M  -  Stück pro Monat
St/J  -  Stück pro Jahr

1.19 Dokumentation
Der AN hat eine 3-fache Objektdokumentation in deutscher Sprache zu erstellen und eine Woche vor Abnahme als Vorableseexemplar an das Planungsbüro übergeben. Vollständigkeit und Akzeptanz der Dokumentation ist eine Abnahmevoraussetzung. Die Revisionsunterlagen sind 10 Tage vor Abnahmetermin zur Prüfung beim AG vorzulegen.
Die Gliederung der Dokumentationsunterlagen ist gem. Vorgabe AN zu erstellen (wird im Zuge des BV verteilt.
Produktnachweise sind für alle verbauten Sachen die in das Eigentum des AG übergehen und/oder die Eigenschaften des Eigentums dauerhaft beeinflussen erforderlich. Sie sind nicht erforderlich für Sachen die im Eigentum des AN stehen oder die das Bauwerk vor/mit der Abnahme verlassen. Revisions- und Wartungspläne sind für verbaute Produkte mit zyklischem Ersatzbedarf erforderlich.
Die Dokumentation soll praktikabel, eindeutig, vollständig, effizient und Dopplungen und Mehrfachdeutungen nicht zulassen. Die mechanische Haltbarkeit ist für mindestens 25 Jahre üblichen Gebrauch auszulegen. Informations- oder/und Datenverluste sind für diesen Zeitraum auszuschließen. Lochungen sollen mit selbstklebenden Verstärkungslochbändern verstärkt sein. Gliederungspunkte sollen durch Trennlagen geordnet sein. Die Dokumentation ist in drei gleich lautenden nummerierten Exemplaren zu erstellen. Videodokumente sind im ersten Exemplar abzulegen, die Exemplare zwei und drei sollen darauf nur Querverweise enthalten. Für Revisionspläne sind neben den Papierfassungen in jedem Fall dxf-Dateien, für das Inhaltsverzeichnis üblich lesbare Textdateien geschuldete Leistung.
Mitzuliefernde Unterlagen: - Zusammenstellungen der wichtigsten technischen Daten - statische Nachweise, des Auftragnehmers - Kopien der vorgeschriebenen Prüf- und Herstellerbescheinigungen - Amtlichen Nachweise (Prüfzeugnisse / Prüfbescheide / allgem. bauaufsichtl. Zulassungen) - erforderliche Sachverständigenabnahmen - Protokolle über alle im Rahmen der Arbeiten durchgeführten Messungen und Prüfungen - Unternehmererklärung zur fachgerechten Errichtung der Gesamtanlage - Produktkatalog / Herstellerunterlagen aller eingebauten Anlagenteile mit Angaben über Hersteller / Bestellnummer / Lebensdauer / Wartungszeiträume / event. Bezugsmöglichkeiten - Aufmaßzusammenstellung mit eindeutiger Zuordnung der abgerechneten Mengen zu den jeweiligen LV Positionen, Kopien der zugehörigen Aufmaßunterlagen und Abrechnungszeichnungen.
Die Trennung der einzelnen Gliederungspunkte erfolgt durch Trennblätter mit verstärktem Lochrand und Beschriftung (Lfd.-Nr) entsprechend des Inhaltsverzeichnisses. Unterlagen im Format größer DIN A4 sind grundsätzlich mit selbstklebenden Verstärkungslochbändern zu versehen. Das Inhaltsverzeichnis ist zusätzlich 1-fach als Datei im MS-Word-Format und die Pläne entspr. Gliederungspunkt zusätzlich 1-fach auf CD-ROM als dwg- oder dxf- Datei (R 14 AutoCad 2000 od. höher) zu übergeben. Alle Unterlagen sind in Ordner einzuheften und jeweils mit einem Inhaltsverzeichnis zu versehen. Als Format für die digitalisierten Revisionsunterlagen sind einzuhalten: -Pläne und Schemata im DWG- oder DXF-Format -Texte, Tabellen und Listen als WORD-, EXCEL- oder ASCII-Dateien Diese Leistung ist in die Einheitspreise einzukalkulieren.

2. Projektbeschreibung

Die neue Kindertagesstätte mit Familienzentrum (Bruttogrundfläche BGF =1.138,40 qm) wird in dem südlichen Scheunenteil der denkmalgeschützten Anlage des Kirberger Hofs errichtet. Die Bauaufgabe umfasst das 2-geschossige Bestandsgebäude als Umbaumaßnahme im Bestand sowie einen Teilbereich als Neubaumaßnahme. Die 2-geschossige Grundrisskonzeption beherbergt im Erdgeschoss entlang eines Erschließungsflurs alle 4 Gruppenräume mit jeweils einem Gruppennebenraum / Schlafraum. Alle Gruppenräume sind nach Süden ausgerichtet und beinhalten einen hohen Hauptraum der die Möglichkeit für höhere Spieleinbauten bietet. Durch interne Treppen in den jeweiligen Gruppenräumen ist es möglich das 1. Obergeschoss zu erreichen. Hier findet man den 2. Gruppennebenraum, sowie diverse Abstellräume. Durch die geplante Anordnung der Gruppenräume im Erdgeschoss ist es möglich die Außenspielanlagen direkt zu erreichen. Es ist außerdem möglich über die Außentreppe vom 1. Obergeschoss direkt zu den Außenanlagen zu gelangen. Die Treppe dient auch als baulicher Rettungsweg. Der Mehrzweckraum im Erdgeschoss befindet sich im südöstlichen Bereich des Gebäudes und bietet einen direkten Zugang zu den Außenspielanlagen. Die WC-Anlagen sind unmittelbar von den Fluren aus zu erreichen. Zudem ist ein Kinder-WC im südlichen Teil des Gebäudes über die Außenspielanlage nutzbar. Eine weitere WC-Anlage ist nur über den Beratungsraum im Erdgeschoss erreichbar.
Die Erschließung soll für die Eltern und Kinder im westlichen Bereich über das Parkangebot an der "von Kettler-Str." erfolgen. Die Mitarbeiter und Mitarbeiterinnen können am Wendehammer im östlichen Bereich des Grundstücks auf zur Verfügung stehenden Parkplätzen parken und über den rückwärtigen Eingang direkt in das Gebäude gelangen.

## Anlagen zum Leistungsverzeichnis und Normierung
Anlagen zum Leistungsverzeichnis und Normierung

Die Leistungen unterliegen der VOB/B sowie den nachfolgend genannten VOB/C Normierung:

Vergabe- und Vertragsordnung für Bauleistungen (VOB)

DIN EN 13501 - Klassifizierung von Bauprodukten und
Bauarten zu ihrem Brandverhalten
DIN 18334 - Zimmer - und Holzbauarbeiten
Die jeweilig gültige DIN für Stoffe und Bauteile
DIN 18299 - Allgemeine Regelungen für Bauarbeiten
jeder Art
Die jeweils gültigen TRGS
DIN 18 202 Toleranzen im Hochbau, Bauwerke (gilt für Ebenheitstoleranzen)
DIN 4 102 Brandverhalten von Baustoffen und Bauteilen
DIN 4 109 Schallschutz im Hochbau
DIN 1 055 Lastennahmen für Bauten
Anwendungsrichtlinie zur DIN EN 13213 neuster Stand
Anwendungsrichtlinie zur DIN EN 12825 neuster Stand

## Anlagenverzeichnis
Anlagenverzeichnis

siehe Anlagenverzeichnis in den Verdingungsunterlagen

## Ausführungsablauf der zu erbringenden Leistungen
Ausführungsablauf der zu erbringenden Leistungen
Der Start de beschriebenen Metallbauarbeiten erfolgt voraussichtlich ab Ende des 2. Quartal 2026. Vor dem Start der Arbeiten ist die Materialdisposition sowie die benötigte Fläche für die Baustelleneinrichtung mit der örtlichen Bauleitung abzustimmen.
Diverse weitere Hinweise zu der Leistungsbeschreibung, sind den Hinweistexten vor den entsprechenden Einzelpositionen im Leistungsverzeichnis zu entnehmen.

## 16 Schreinerarbeiten

### Titel 01 Vorbereitende Maßnahmen

#### Bereich 01.01 Dokumentation

*Hinweis: Hinweis zu Position [01.01.0010]*
Dem Auftraggeber sind zur Dokumentation und für spätere Arbeiten folgende Unterlagen, die im Rahmen der ausgeführten Leistung relevant sind, unaufgefordert zu übergeben:
- Fachunternehmerbescheinigung,
- Fachbauleitererklärung,
- Konformitäts-, Übereinstimmungserklärungen über die gelieferten und eingebauten Materialien, welche unter Einhaltung aller Bestimmungen der allgemeinen bauaufsichtlichen Zulassungen des deutschen Instituts für Bautechnik und nach den DIN-Vorschriften sowie den anerkannten Regeln der Technik eingebaut wurden,
- erforderliche Eignungsnachweise,
- Protokolle der Eigen- und Fremdüberwachung,
- gültige Bauartzulassungen,
- sonstige gültige Prüfzeugnisse (z.B. zertifizierte Herkunft),
- sämtliche Prüfzeugnisse, Zulassungen der Herstellerfirmen,
- Prüf- und Messprotokolle,
- Bautagesberichte,
- geprüfte statische Berechnungen,
- Verlegepläne, Bestandszeichnungen der eingebauten Elemente mit allen Detailanschlüssen, Werk- und Montagepläne,
- Datenblätter,
- Pflegeanleitungen,
- Ersatzteillisten,
- Schraubenprotokolle, Stücklisten, Z-Güten Nachweis
gem. DAST RL014
- Anlagen- und Funktionsbeschreibungen,
- Auflistung und Beschreibung aller Einbauten mit Produktunterlagen, Datenblättern, Farbangaben sowie Typenlisten mit Bestellnummern und Liefernachweisen als Grundlage für die Ersatzteilbeschaffung bzw. für die Wartungsarbeiten
- Prüfbücher mit dem Ergebnis der vor der Inbetriebnahme durchgeführten Abnahmeprüfung,
- Betriebsanweisungen, einschließlich Bedienungs- und Installationsanleitungen der Hersteller,
- Liste der Anlagen, die einer Überwachungspflicht aufgrund öffentlich-rechtlicher Vorschriften unterliegen, einschließlich der vorgesehenen Prüftermine,
- Aufstellung von Bauteilen die der Wartung bedürfen.

Der Auftragnehmer haftet für die Richtigkeit der übergebenen Unterlagen.

Spätestens 4 Wochen vor Abnahme sind die Unterlagen in 2-facher Ausführung  auf Wechseldatenträger,  zusammenzustellt zu übergeben und entsprechend der Prüfung zu vervollständigen bzw. abzuändern. Das Fehlen von Unterlagen wird als wesentlicher Mangel angesehen.

**01.01.0010 Datenträger mit Dokumentationsdaten**
STLB-Bau 2022-04 009
Datenträger mit Dokumentationsdaten, liefern und übergeben, Wechseldatenträger - USB.
Menge: 1,000 St

#### Bereich 01.02 Technische Bearbeitung

*Hinweis: Hinweis zu Position [01.02.0010 - 0020]*
Durch den Auftragnehmer ist die ausführungsreife Planung einschl. der statischen Berechnungen der beschriebenen Leistungen zu erbringen.

Vergütet werden die Leistungen, die über die gemäß VOB/C zu erbringenden Leistungen hinausgehen.

Die Planung ist dem Auftraggeber rechtzeitig zur Überprüfung der gestalterischen Vorgaben der auftraggeberseitigen Planung vorzulegen. Eine Prüfzeit von 2 Wochen ist zu berücksichtigen. Im Anschluss sind die Unterlagen prüffähig in digitaler Form an den Prüfstatiker des Auftraggebers zu übergeben. Eine Prüfzeit von bis zu 3 Wochen für den Prüfstatiker des Auftraggebers ist bei der Terminplanung zu berücksichtigen.

**01.02.0010 Montageplan Konstr-zeichng**
STLB-Bau 2022-04 020
Montage-, Verlegeplan, Detail-, Konstruktionszeichnung erstellen, Werkstattzeichnungen, als Papierzeichnung/Plotterausdruck, Datenträger/Schnittstelle für CAD, 3-fach.
Menge: 1,000 St

**01.02.0020 Stat Berechng**
STLB-Bau 2022-04 020
Statische Berechnung liefern.
Menge: 1,000 St

### Titel 02 Schreinerarbeiten

#### Bereich 02.01 Treppen

*Hinweis: Hinweis zu Position [02.01.0010 - 0200]*
Die Leistung unter der o.g. Position umfasst die Erstellung der Treppenanlage in den jeweiligen Gruppenräumen. Die Eizelpositionen der jeweiligen Treppenanlage ist als gesamteinheitliche Konstruktion zu betrachten. Alle in der Planung angegeben Maße sind für Ort zu prüfen. Jegliche Kleineisenteile, Verbindungen, Eckausbildungen, Verbindungsmittel, örtliche Anpassungen usw. sind in die Positionen einzukalkulieren.

*Hinweis: GRUPPENRAUM 1.1*

**02.01.0010 Wangentreppe einläufig Holz Kiefer Stufe Holz Kiefer Steigungen 18 St H 17 cm T 29 cm Lauf-B 90 cm 1Podest**
STLB-Bau 2024-10 027
Wangentreppe, gerader Lauf, gewinkelt (Winkeltreppe), einläufig, Geländer und Handlauf werden gesondert vergütet, als Innentreppe im Trockenbereich, lotrechte Nutzlast 3 kN/m2 DIN EN 1991-1-1, Treppenkonstruktion aus Holz, Kiefer, gebeizt, grundiert und 2-mal versiegelt, Stufen aus Holz, Kiefer, grundiert, Versiegelung mit Treppenlack auf Wasserbasis, Stufen eingestemmt, ohne Setzstufen, Trittstufen mit Unterschneidung, Stufenkanten profiliert,
Befestigungsuntergrund Antritt Beton, Befestigungsuntergrund Austritt Beton, Befestigungsuntergrund Wand Normalbeton,
Steigungen '18' St,
Höhe Steigung '17' cm,
Tiefe Treppenauftritt '29' cm,
Breite Treppenlauf '90' cm,
mit einem Podest, aus Holz,
Tiefe Podest '90' cm,
Breite Podest '90' cm,
Dicke Stufe '50' mm, Ausführung gemäß Zeichnung,
Zeichnungs-Nr '479_ARC_AP_DT_132_01_FR  Detail Gruppenraumtreppe'
.
Menge: 1,000 St

**02.01.0020 Geländer Füllung Stäbe Kiefer H 1100 mm Stabquerschnitt 30/30mm Handlauf Obergurt**
Geländer, mit Füllung aus Stäben, für Treppe, im Innenbereich, gerader Lauf, einläufig, mit 1 Eckenausbildung, Geländer aus Kiefer, grundiert und 2-mal versiegelt,
Höhe Geländer '1100' mm, mit Pfosten, Pfostendurchmesser 60
mm, lichter Stababstand 100 mm, Stabquerschnitt 30/30 mm, mit Obergurt als Handlauf, Querschnitt 30/100 mm, Befestigungsuntergrund Holz, Ausführung gemäß Zeichnung,
Zeichnungs-Nr
479_ARC_AP_DT_132_01_FR  Detail Gruppenraumtreppe
.
Menge: 6,500 m

**02.01.0030 Handlauf profiliert Kiefer Durchm. 60mm, Erwachsene**
Handlauf, für Erwachsene, Handlaufhöhe 110 cm, mit 1 Eckenausbildung,
profiliert, für Treppe, im Innenbereich, gerader Lauf, einläufig, mit einem Podest, Handlauf aus Kiefer, grundiert und 2-mal versiegelt, Durchmesser 60 mm, Konsolen aus nichtrostendem Stahl, Ausladung über 60 bis 70 mm, Befestigungsuntergrund Massivbau, mit Innendämmung, Ausführung gemäß Zeichnung,
Zeichnungs-Nr
479_ARC_AP_DT_132_01_FR  Detail Gruppenraumtreppe
.
Menge: 7,500 m

**02.01.0040 Handlauf profiliert Kiefer Durchm. 60mm, Kinder**
Handlauf, für Kinder, Handlaufhöhe 60 cm, mit 1 Eckenausbildung,
profiliert, für Treppe, im Innenbereich, gerader Lauf, einläufig, mit einem Podest, Handlauf aus Kiefer, grundiert und 2-mal versiegelt, Durchmesser 60 mm, Konsolen aus nichtrostendem Stahl, Ausladung über 60 bis 70 mm, Befestigungsuntergrund Massivbau, mit Innendämmung, Ausführung gemäß Zeichnung,
Zeichnungs-Nr
479_ARC_AP_DT_132_01_FR  Detail Gruppenraumtreppe
.
Menge: 7,500 m

**02.01.0050 Handlauf profiliert Kiefer Durchm. 60mm, Kinder Holzgeländer**
Handlauf, für Kinder, Handlaufhöhe 60 cm, mit 1 Eckenausbildung,
profiliert, für Treppe, im Innenbereich, gerader Lauf, einläufig, mit einem Podest, Handlauf aus Kiefer, grundiert und 2-mal versiegelt, Durchmesser 60 mm, Konsolen aus nichtrostendem Stahl, Ausladung über 60 bis 70 mm, Befestigungsuntergrund Holz, als Geländer wie vor beschrieben, Ausführung gemäß Zeichnung,
Zeichnungs-Nr
479_ARC_AP_DT_132_01_FR  Detail Gruppenraumtreppe
.
Menge: 6,500 m

*Hinweis: GRUPPENRAUM 2.1*

**02.01.0060 Wangentreppe einläufig Holz Kiefer Stufe Holz Kiefer Steigungen 18 St H 17 cm T 29 cm Lauf-B 90 cm 1Podest**
STLB-Bau 2024-10 027
Wangentreppe, gerader Lauf, gewinkelt (Winkeltreppe), einläufig, Geländer und Handlauf werden gesondert vergütet, als Innentreppe im Trockenbereich, lotrechte Nutzlast 3 kN/m2 DIN EN 1991-1-1, Treppenkonstruktion aus Holz, Kiefer, gebeizt, grundiert und 2-mal versiegelt, Stufen aus Holz, Kiefer, grundiert, Versiegelung mit Treppenlack auf Wasserbasis, Stufen eingestemmt, ohne Setzstufen, Trittstufen mit Unterschneidung, Stufenkanten profiliert,
Befestigungsuntergrund Antritt Beton, Befestigungsuntergrund Austritt Beton, Befestigungsuntergrund Wand Normalbeton,
Steigungen '18' St,
Höhe Steigung '17' cm,
Tiefe Treppenauftritt '29' cm,
Breite Treppenlauf '90' cm,
mit einem Podest, aus Holz,
Tiefe Podest '90' cm,
Breite Podest '90' cm,
Dicke Stufe '50' mm, Ausführung gemäß Zeichnung,
Zeichnungs-Nr '479_ARC_AP_DT_132_01_FR  Detail Gruppenraumtreppe'
.
Menge: 1,000 St

**02.01.0070 Geländer Füllung Stäbe Kiefer H 1100 mm Stabquerschnitt 30/30mm Handlauf Obergurt**
Geländer, mit Füllung aus Stäben, für Treppe, im Innenbereich, gerader Lauf, einläufig, mit 1 Eckenausbildung, Geländer aus Kiefer, grundiert und 2-mal versiegelt,
Höhe Geländer '1100' mm, mit Pfosten, Pfostendurchmesser 60
mm, lichter Stababstand 100 mm, Stabquerschnitt 30/30 mm, mit Obergurt als Handlauf, Querschnitt 30/100 mm, Befestigungsuntergrund Holz, Ausführung gemäß Zeichnung,
Zeichnungs-Nr
479_ARC_AP_DT_132_01_FR  Detail Gruppenraumtreppe
.
Menge: 6,500 m

**02.01.0080 Handlauf profiliert Kiefer Durchm. 60mm, Erwachsene**
Handlauf, für Erwachsene, Handlaufhöhe 110 cm, mit 1 Eckenausbildung,
profiliert, für Treppe, im Innenbereich, gerader Lauf, einläufig, mit einem Podest, Handlauf aus Kiefer, grundiert und 2-mal versiegelt, Durchmesser 60 mm, Konsolen aus nichtrostendem Stahl, Ausladung über 60 bis 70 mm, Befestigungsuntergrund Massivbau, mit Innendämmung, Ausführung gemäß Zeichnung,
Zeichnungs-Nr
479_ARC_AP_DT_132_01_FR  Detail Gruppenraumtreppe
.
Menge: 7,500 m

**02.01.0090 Handlauf profiliert Kiefer Durchm. 60mm, Kinder**
Handlauf, für Kinder, Handlaufhöhe 60 cm, mit 1 Eckenausbildung,
profiliert, für Treppe, im Innenbereich, gerader Lauf, einläufig, mit einem Podest, Handlauf aus Kiefer, grundiert und 2-mal versiegelt, Durchmesser 60 mm, Konsolen aus nichtrostendem Stahl, Ausladung über 60 bis 70 mm, Befestigungsuntergrund Massivbau, mit Innendämmung, Ausführung gemäß Zeichnung,
Zeichnungs-Nr
479_ARC_AP_DT_132_01_FR  Detail Gruppenraumtreppe
.
Menge: 7,500 m

**02.01.0100 Handlauf profiliert Kiefer Durchm. 60mm, Kinder Holzgeländer**
Handlauf, für Kinder, Handlaufhöhe 60 cm, mit 1 Eckenausbildung,
profiliert, für Treppe, im Innenbereich, gerader Lauf, einläufig, mit einem Podest, Handlauf aus Kiefer, grundiert und 2-mal versiegelt, Durchmesser 60 mm, Konsolen aus nichtrostendem Stahl, Ausladung über 60 bis 70 mm, Befestigungsuntergrund Holz, als Geländer wie vor beschrieben, Ausführung gemäß Zeichnung,
Zeichnungs-Nr
479_ARC_AP_DT_132_01_FR  Detail Gruppenraumtreppe
.
Menge: 6,500 m

*Hinweis: GRUPPENRAUM 3.1*

**02.01.0110 Wangentreppe einläufig Holz Kiefer Stufe Holz Kiefer Steigungen 18 St H 17 cm T 29 cm Lauf-B 90 cm 1Podest**
STLB-Bau 2024-10 027
Wangentreppe, gerader Lauf, gewinkelt (Winkeltreppe), einläufig, Geländer und Handlauf werden gesondert vergütet, als Innentreppe im Trockenbereich, lotrechte Nutzlast 3 kN/m2 DIN EN 1991-1-1, Treppenkonstruktion aus Holz, Kiefer, gebeizt, grundiert und 2-mal versiegelt, Stufen aus Holz, Kiefer, grundiert, Versiegelung mit Treppenlack auf Wasserbasis, Stufen eingestemmt, ohne Setzstufen, Trittstufen mit Unterschneidung, Stufenkanten profiliert,
Befestigungsuntergrund Antritt Beton, Befestigungsuntergrund Austritt Beton, Befestigungsuntergrund Wand Normalbeton,
Steigungen '18' St,
Höhe Steigung '17' cm,
Tiefe Treppenauftritt '29' cm,
Breite Treppenlauf '90' cm,
mit einem Podest, aus Holz,
Tiefe Podest '90' cm,
Breite Podest '90' cm,
Dicke Stufe '50' mm, Ausführung gemäß Zeichnung,
Zeichnungs-Nr '479_ARC_AP_DT_132_01_FR  Detail Gruppenraumtreppe'
.
Menge: 1,000 St

**02.01.0120 Geländer Füllung Stäbe Kiefer H 1100 mm Stabquerschnitt 30/30mm Handlauf Obergurt**
Geländer, mit Füllung aus Stäben, für Treppe, im Innenbereich, gerader Lauf, einläufig, mit 1 Eckenausbildung, Geländer aus Kiefer, grundiert und 2-mal versiegelt,
Höhe Geländer '1100' mm, mit Pfosten, Pfostendurchmesser 60
mm, lichter Stababstand 100 mm, Stabquerschnitt 30/30 mm, mit Obergurt als Handlauf, Querschnitt 30/100 mm, Befestigungsuntergrund Holz, Ausführung gemäß Zeichnung,
Zeichnungs-Nr
479_ARC_AP_DT_132_01_FR  Detail Gruppenraumtreppe
.
Menge: 6,500 m

**02.01.0130 Handlauf profiliert Kiefer Durchm. 60mm, Erwachsene**
Handlauf, für Erwachsene, Handlaufhöhe 110 cm, mit 1 Eckenausbildung,
profiliert, für Treppe, im Innenbereich, gerader Lauf, einläufig, mit einem Podest, Handlauf aus Kiefer, grundiert und 2-mal versiegelt, Durchmesser 60 mm, Konsolen aus nichtrostendem Stahl, Ausladung über 60 bis 70 mm, Befestigungsuntergrund Massivbau, mit Innendämmung, Ausführung gemäß Zeichnung,
Zeichnungs-Nr
479_ARC_AP_DT_132_01_FR  Detail Gruppenraumtreppe
.
Menge: 7,500 m

**02.01.0140 Handlauf profiliert Kiefer Durchm. 60mm, Kinder**
Handlauf, für Kinder, Handlaufhöhe 60 cm, mit 1 Eckenausbildung,
profiliert, für Treppe, im Innenbereich, gerader Lauf, einläufig, mit einem Podest, Handlauf aus Kiefer, grundiert und 2-mal versiegelt, Durchmesser 60 mm, Konsolen aus nichtrostendem Stahl, Ausladung über 60 bis 70 mm, Befestigungsuntergrund Massivbau, mit Innendämmung, Ausführung gemäß Zeichnung,
Zeichnungs-Nr
479_ARC_AP_DT_132_01_FR  Detail Gruppenraumtreppe
.
Menge: 7,500 m

**02.01.0150 Handlauf profiliert Kiefer Durchm. 60mm, Kinder Holzgeländer**
Handlauf, für Kinder, Handlaufhöhe 60 cm, mit 1 Eckenausbildung,
profiliert, für Treppe, im Innenbereich, gerader Lauf, einläufig, mit einem Podest, Handlauf aus Kiefer, grundiert und 2-mal versiegelt, Durchmesser 60 mm, Konsolen aus nichtrostendem Stahl, Ausladung über 60 bis 70 mm, Befestigungsuntergrund Holz, als Geländer wie vor beschrieben, Ausführung gemäß Zeichnung,
Zeichnungs-Nr
479_ARC_AP_DT_132_01_FR  Detail Gruppenraumtreppe
.
Menge: 6,500 m

*Hinweis: GRUPPENRAUM 4.1*

**02.01.0160 Wangentreppe einläufig Holz Kiefer Stufe Holz Kiefer Steigungen 18 St H 17 cm T 29 cm Lauf-B 90 cm 1Podest**
STLB-Bau 2024-10 027
Wangentreppe, gerader Lauf, gewinkelt (Winkeltreppe), einläufig, Geländer und Handlauf werden gesondert vergütet, als Innentreppe im Trockenbereich, lotrechte Nutzlast 3 kN/m2 DIN EN 1991-1-1, Treppenkonstruktion aus Holz, Kiefer, gebeizt, grundiert und 2-mal versiegelt, Stufen aus Holz, Kiefer, grundiert, Versiegelung mit Treppenlack auf Wasserbasis, Stufen eingestemmt, ohne Setzstufen, Trittstufen mit Unterschneidung, Stufenkanten profiliert,
Befestigungsuntergrund Antritt Beton, Befestigungsuntergrund Austritt Beton, Befestigungsuntergrund Wand Normalbeton,
Steigungen '18' St,
Höhe Steigung '17' cm,
Tiefe Treppenauftritt '29' cm,
Breite Treppenlauf '90' cm,
mit einem Podest, aus Holz,
Tiefe Podest '90' cm,
Breite Podest '90' cm,
Dicke Stufe '50' mm, Ausführung gemäß Zeichnung,
Zeichnungs-Nr '479_ARC_AP_DT_132_01_FR  Detail Gruppenraumtreppe'
.
Menge: 1,000 St

**02.01.0170 Geländer Füllung Stäbe Kiefer H 1100 mm Stabquerschnitt 30/30mm Handlauf Obergurt**
Geländer, mit Füllung aus Stäben, für Treppe, im Innenbereich, gerader Lauf, einläufig, mit 1 Eckenausbildung, Geländer aus Kiefer, grundiert und 2-mal versiegelt,
Höhe Geländer '1100' mm, mit Pfosten, Pfostendurchmesser 60
mm, lichter Stababstand 100 mm, Stabquerschnitt 30/30 mm, mit Obergurt als Handlauf, Querschnitt 30/100 mm, Befestigungsuntergrund Holz, Ausführung gemäß Zeichnung,
Zeichnungs-Nr
479_ARC_AP_DT_132_01_FR  Detail Gruppenraumtreppe
.
Menge: 6,500 m

**02.01.0180 Handlauf profiliert Kiefer Durchm. 60mm, Erwachsene**
Handlauf, für Erwachsene, Handlaufhöhe 110 cm, mit 1 Eckenausbildung,
profiliert, für Treppe, im Innenbereich, gerader Lauf, einläufig, mit einem Podest, Handlauf aus Kiefer, grundiert und 2-mal versiegelt, Durchmesser 60 mm, Konsolen aus nichtrostendem Stahl, Ausladung über 60 bis 70 mm, Befestigungsuntergrund Massivbau, mit Innendämmung, Ausführung gemäß Zeichnung,
Zeichnungs-Nr
479_ARC_AP_DT_132_01_FR  Detail Gruppenraumtreppe
.
Menge: 7,500 m

**02.01.0190 Handlauf profiliert Kiefer Durchm. 60mm, Kinder**
Handlauf, für Kinder, Handlaufhöhe 60 cm, mit 1 Eckenausbildung,
profiliert, für Treppe, im Innenbereich, gerader Lauf, einläufig, mit einem Podest, Handlauf aus Kiefer, grundiert und 2-mal versiegelt, Durchmesser 60 mm, Konsolen aus nichtrostendem Stahl, Ausladung über 60 bis 70 mm, Befestigungsuntergrund Massivbau, mit Innendämmung, Ausführung gemäß Zeichnung,
Zeichnungs-Nr
479_ARC_AP_DT_132_01_FR  Detail Gruppenraumtreppe
.
Menge: 7,500 m

**02.01.0200 Handlauf profiliert Kiefer Durchm. 60mm, Kinder Holzgeländer**
Handlauf, für Kinder, Handlaufhöhe 60 cm, mit 1 Eckenausbildung,
profiliert, für Treppe, im Innenbereich, gerader Lauf, einläufig, mit einem Podest, Handlauf aus Kiefer, grundiert und 2-mal versiegelt, Durchmesser 60 mm, Konsolen aus nichtrostendem Stahl, Ausladung über 60 bis 70 mm, Befestigungsuntergrund Holz, als Geländer wie vor beschrieben, Ausführung gemäß Zeichnung,
Zeichnungs-Nr
479_ARC_AP_DT_132_01_FR  Detail Gruppenraumtreppe
.
Menge: 6,500 m

#### Bereich 02.02 Mobil-Trennwand

*Hinweis: Hinweis zu Position [02.02.0010 - 0030]*
Die Leistung unter der o.g. Position umfasst die Erstellung der Mobil-Trennwand im Bereich zwischen Achse 4-3 / J-K . Die Eizelpositionen sind als gesamteinheitliche Konstruktion zu betrachten. Alle in der Planung angegeben Maße sind für Ort zu prüfen. Jegliche Kleineisenteile, Verbindungen, Eckausbildungen, Verbindungsmittel, örtliche Anpassungen usw. sind in die Positionen einzukalkulieren.

**02.02.0010 Einzelel. mobile Trennwand Holz Dichtleisten Trapezgewinde Normalel. H 2655 mm B 820 mm manuell Rahmen Stahl-Alu beidseitig MDF/HDF D 100mm 55dB**
*** Bezugsbeschreibung
Einzelelement für mobiles Trennwandsystem, mit Holzbekleidung, Bewegungsrichtung horizontal, in Deckenschienen verfahrbar, mit Ein-Punkt-Aufhängung, durch Dichtleisten mit Trapezgewinde feststellbar, als Normalelement,
lichte Raumhöhe '2655' mm,
Breite Einzelelement '820' mm, Betätigung manuell,
Betätigungselement wird gesondert vergütet,
Rahmenkonstruktion aus Stahl-Aluminium, beidseitige Bekleidung aus Holzspanplatten MDF/HDF, Sichtseiten furniert, Gesamtdicke des Einzelelementes max. 100 mm,
bewertetes Schalldämm-Maß DIN 4109 Rw 55 dB,
Arbeitshöhe des Montageortes bis 3,5 m über der Standfläche des hierfür erforderlichen Gerüstes.
Menge: 6,000 St

**02.02.0020 wie vor, jedoch Betätigungselement**
*** wie Position 02.02.0010
Ausführung als Betätigungselement, manuell bedienbar
Menge: 1,000 St

**02.02.0030 Deckenschiene mobile Trennwand Alu Abhänge-H 150 mm max 48 kg/m2**
*** Bezugsbeschreibung
STLB-Bau 2024-10 039
Deckenschiene für mobiles Trennwandsystem einschl. Abhängekonstruktion, aus Aluminium,
Abhängehöhe '150' mm, für Ein-Punkt-Aufhängung, Befestigungsuntergrund Beton,
max. Flächengewicht Wand '48' kg/m2,
Arbeitshöhe des Montageortes bis 3,5 m über der Standfläche des hierfür erforderlichen Gerüstes.
Menge: 5,000 m

**02.02.0040 Wie vor jedoch Parkfläche**
*** Pauschalposition
*** wie Position 02.02.0030
Deckenschiene für Parkfläche, für mobile Trennwand, gem. W+M Planung AN
Menge: 1,000 psch

#### Bereich 02.03 Wickeltisch

*Hinweis: Hinweis zu Position [02.03.0010]*
Die Leistung unter der o.g. Position umfasst die Erstellung des Wickeltisch einschl. Treppenanlage sowie Handlauf des Sanitäreinheit GR 1/2.
Die Eizelpositionen sind als gesamteinheitliche Konstruktion zu betrachten. Alle in der Planung angegeben Maße sind für Ort zu prüfen. Jegliche Kleineisenteile, Verbindungen, Eckausbildungen, Verbindungsmittel, örtliche Anpassungen usw. sind in die Positionen einzukalkulieren.

**02.03.0010 Wickeltisch (LxTxH) 2300mm x 1100mm x 900mm**
Wickeltisch, mit Unterkonstruktion und Befestigungen,
Gesamtabmessung der Wickeltischkonstruktion:
(LxTxH) 2300mm x 1100mm x 900mm,
aus Holz, Kiefer, gebeizt, grundiert und 2-mal versiegelt, für WC-Bereich geeignet, Versiegelung mit Holzlack auf Wasserbasis, Wickeltischkonstruktion bestehend aus:

Wickeltischablage (LxB) 2000mm x 1100mm mit 1 St Aussparung (LxB) 800mm x 800mm, für Waschbecken, Plattendicke bis 50mm

1 St Schranktür 1 flg. Öffnungsgröße (HxB) 750mm x 500mm, einschl. Scharniere, Griffe

1 St Schranktür 2 flg. Öffnungsgröße (HxB) 750mm x 1000mm, einschl. Scharniere, Griffe

1 St Schubladenschrank (HxBxT) 750mm x 450mm x 900mm, bestehend aus 5 St Schubkästen, einschl. Auszüge, Griffe usw.

1 St Treppenanlage mit Steigungen '5' St,
Höhe Steigung '18' cm,
Tiefe Treppenauftritt '20' cm, als geschlossene Treppe mit
Handlauf, gerader Lauf, einläufig, Handlauf aus Kiefer, grundiert und 2-mal versiegelt, Durchmesser 60 mm

Ausführung mit unterer Abschlussleiste H = 100mm,
Die Ausführung erfolgt nach der W+M-Planung durch den AG, alle Maße sind vor Ort zu prüfen. Alle Befestigungsmittel sowie Kleinmaterial sind in die Position einzukalkulieren.
Menge: 1,000 St

#### Bereich 02.04 Holzstufenbelag

**02.04.0010 Trittstufe Stufe Holz Kiefer aufgesattelt Einholmtreppe geklebt T 29 cm B 120 cm D 40 mm**
STLB-Bau 2024-10 027
Trittstufe, Stufe aus Holz, Kiefer, grundiert und 2-mal versiegelt, Versiegelung mit 2-Komponentenlack, lösemittelarm, Stufen aufgesattelt, für Einholmtreppe, Befestigungsuntergrund Beton, Stufenbefestigung geklebt,
Tiefe Treppenauftritt '29' cm,
Breite Stufe '120' cm,
Dicke Stufe '40' mm.
Menge: 18,000 St

**02.04.0020 Setzstufe Stufe Holz Kiefer Einholmtreppe geklebt H 17 cm B 120 cm D 40 mm**
STLB-Bau 2024-10 027
Setzstufe, Stufe aus Holz, Kiefer, grundiert und 2-mal versiegelt, Versiegelung mit 2-Komponentenlack, lösemittelarm, für Einholmtreppe, Befestigungsuntergrund Beton, Stufenbefestigung geklebt,
Höhe Steigung '17' cm,
Breite Stufe '120' cm,
Dicke Stufe '40' mm.
Menge: 18,000 St

**02.04.0030 Podestbelag Holz Kiefer T 130 cm B 135 cm D 40 mm**
Podestbelag, aus Holz, Kiefer, grundiert und 2-mal versiegelt, für Einholmtreppe, Befestigungsuntergrund Beton, Befestigung geklebt,
Tiefe Podest '130' cm,
Breite Podest '135' cm,
Dicke Belag Podest '40' mm.
Menge: 1,000 St

#### Bereich 02.05 Fensterbänke innen

*Hinweis: Hinweis zu Position [02.05.0010]*
Die Leistung unter den o.g. Positionen umfasst die Herstellung der Innenfensterbank für die Fensterkonstruktion mit der:

Pos-Nr. 17

Vor dem Start der Arbeiten ist durch den AN ein örtliches Aufmaß zu erstellen. Alle angegebene Maße sind vor Ort zu prüfen.

**02.05.0010 Innenfensterbank Holzwerkstoff HPL-besch B 15cm D 25mm L 100 cm**
Innenfensterbank aus Holzwerkstoff, HPL-beschichtet, Vorderkante abgekantet, Ecken rechtwinklig, gefast, seitlicher Anschluss stumpf, auf Mauerwerk befestigen,
Farbton
nach Wahl AG, nach Bemusterung

Fensterbankbreite bis 15 cm, Dicke der Fensterbank 25 mm,
Länge '100' cm.
Menge: 1,000 St

*Hinweis: Hinweis zu Position [02.05.0020]*
Die Leistung unter den o.g. Positionen umfasst die Herstellung der Innenfensterbank für die Fensterkonstruktion mit der:

Pos-Nr. 17

Vor dem Start der Arbeiten ist durch den AN ein örtliches Aufmaß zu erstellen. Alle angegebene Maße sind vor Ort zu prüfen.

**02.05.0020 Innenfensterbank Holzwerkstoff HPL-besch B 15cm D 25mm L 100 cm**
Innenfensterbank aus Holzwerkstoff, HPL-beschichtet, Vorderkante abgekantet, Ecken rechtwinklig, gefast, seitlicher Anschluss stumpf, auf Mauerwerk befestigen,
Farbton
nach Wahl AG, nach Bemusterung

Fensterbankbreite bis 15 cm, Dicke der Fensterbank 25 mm,
Länge '100' cm.
Menge: 1,000 St

*Hinweis: Hinweis zu Position [02.05.0030]*
Die Leistung unter den o.g. Positionen umfasst die Herstellung der Innenfensterbank für die Fensterkonstruktion mit der:

Pos-Nr. 18

Vor dem Start der Arbeiten ist durch den AN ein örtliches Aufmaß zu erstellen. Alle angegebene Maße sind vor Ort zu prüfen.

**02.05.0030 Innenfensterbank Holzwerkstoff HPL-besch B 15cm D 25mm L 100 cm**
Innenfensterbank aus Holzwerkstoff, HPL-beschichtet, Vorderkante abgekantet, Ecken rechtwinklig, gefast, seitlicher Anschluss stumpf, auf Mauerwerk befestigen,
Farbton
nach Wahl AG, nach Bemusterung

Fensterbankbreite bis 15 cm, Dicke der Fensterbank 25 mm,
Länge '100' cm.
Menge: 1,000 St

*Hinweis: Hinweis zu Position [02.05.0040]*
Die Leistung unter den o.g. Positionen umfasst die Herstellung der Innenfensterbank für die Fensterkonstruktion mit der:

Pos-Nr. 35

Vor dem Start der Arbeiten ist durch den AN ein örtliches Aufmaß zu erstellen. Alle angegebene Maße sind vor Ort zu prüfen.

**02.05.0040 Innenfensterbank Holzwerkstoff HPL-besch B 15cm D 25mm L 100 cm**
Innenfensterbank aus Holzwerkstoff, HPL-beschichtet, Vorderkante abgekantet, Ecken rechtwinklig, gefast, seitlicher Anschluss stumpf, auf Mauerwerk befestigen,
Farbton
nach Wahl AG, nach Bemusterung

Fensterbankbreite bis 15 cm, Dicke der Fensterbank 25 mm,
Länge '100' cm.
Menge: 1,000 St

*Hinweis: Hinweis zu Position [02.05.0050]*
Die Leistung unter den o.g. Positionen umfasst die Herstellung der Innenfensterbank für die Fensterkonstruktion mit der:

Pos-Nr. 36

Vor dem Start der Arbeiten ist durch den AN ein örtliches Aufmaß zu erstellen. Alle angegebene Maße sind vor Ort zu prüfen.

**02.05.0050 Innenfensterbank Holzwerkstoff HPL-besch B 15cm D 25mm L 100 cm**
Innenfensterbank aus Holzwerkstoff, HPL-beschichtet, Vorderkante abgekantet, Ecken rechtwinklig, gefast, seitlicher Anschluss stumpf, auf Mauerwerk befestigen,
Farbton
nach Wahl AG, nach Bemusterung

Fensterbankbreite bis 15 cm, Dicke der Fensterbank 25 mm,
Länge '100' cm.
Menge: 1,000 St

*Hinweis: Hinweis zu Position [02.05.0060]*
Die Leistung unter den o.g. Positionen umfasst die Herstellung der Innenfensterbank für die Fensterkonstruktion mit der:

Pos-Nr. 34

Vor dem Start der Arbeiten ist durch den AN ein örtliches Aufmaß zu erstellen. Alle angegebene Maße sind vor Ort zu prüfen.

**02.05.0060 Innenfensterbank Holzwerkstoff HPL-besch B 15cm D 25mm L 100 cm**
Innenfensterbank aus Holzwerkstoff, HPL-beschichtet, Vorderkante abgekantet, Ecken rechtwinklig, gefast, seitlicher Anschluss stumpf, auf Mauerwerk befestigen,
Farbton
nach Wahl AG, nach Bemusterung

Fensterbankbreite bis 15 cm, Dicke der Fensterbank 25 mm,
Länge '100' cm.
Menge: 1,000 St

*Hinweis: Hinweis zu Position [02.05.0070]*
Die Leistung unter den o.g. Positionen umfasst die Herstellung der Innenfensterbank für die Fensterkonstruktion mit der:

Pos-Nr. 32

Vor dem Start der Arbeiten ist durch den AN ein örtliches Aufmaß zu erstellen. Alle angegebene Maße sind vor Ort zu prüfen.

**02.05.0070 Innenfensterbank Holzwerkstoff HPL-besch B 15cm D 25mm L 128 cm**
Innenfensterbank aus Holzwerkstoff, HPL-beschichtet, Vorderkante abgekantet, Ecken rechtwinklig, gefast, seitlicher Anschluss stumpf, auf Mauerwerk befestigen,
Farbton
nach Wahl AG, nach Bemusterung

Fensterbankbreite bis 15 cm, Dicke der Fensterbank 25 mm,
Länge '128' cm.
Menge: 1,000 St

*Hinweis: Hinweis zu Position [02.05.0080]*
Die Leistung unter den o.g. Positionen umfasst die Herstellung der Innenfensterbank für die Fensterkonstruktion mit der:

Pos-Nr. 20

Vor dem Start der Arbeiten ist durch den AN ein örtliches Aufmaß zu erstellen. Alle angegebene Maße sind vor Ort zu prüfen.

**02.05.0080 Innenfensterbank Holzwerkstoff HPL-besch B 15cm D 25mm L 54 cm**
Innenfensterbank aus Holzwerkstoff, HPL-beschichtet, Vorderkante abgekantet, Ecken rechtwinklig, gefast, seitlicher Anschluss stumpf, auf Mauerwerk befestigen,
Farbton
nach Wahl AG, nach Bemusterung

Fensterbankbreite bis 15 cm, Dicke der Fensterbank 25 mm,
Länge '54' cm.
Menge: 1,000 St

*Hinweis: Hinweis zu Position [02.05.0090]*
Die Leistung unter den o.g. Positionen umfasst die Herstellung der Innenfensterbank für die Fensterkonstruktion mit der:

Pos-Nr. 21

Vor dem Start der Arbeiten ist durch den AN ein örtliches Aufmaß zu erstellen. Alle angegebene Maße sind vor Ort zu prüfen.

**02.05.0090 Innenfensterbank Holzwerkstoff HPL-besch B 15cm D 25mm L 128 cm**
Innenfensterbank aus Holzwerkstoff, HPL-beschichtet, Vorderkante abgekantet, Ecken rechtwinklig, gefast, seitlicher Anschluss stumpf, auf Mauerwerk befestigen,
Farbton
nach Wahl AG, nach Bemusterung

Fensterbankbreite bis 15 cm, Dicke der Fensterbank 25 mm,
Länge '128' cm.
Menge: 1,000 St

*Hinweis: Hinweis zu Position [02.05.0100]*
Die Leistung unter den o.g. Positionen umfasst die Herstellung der Innenfensterbank für die Fensterkonstruktion mit der:

Pos-Nr. 22

Vor dem Start der Arbeiten ist durch den AN ein örtliches Aufmaß zu erstellen. Alle angegebene Maße sind vor Ort zu prüfen.

**02.05.0100 Innenfensterbank Holzwerkstoff HPL-besch B 15cm D 25mm L 66 cm**
Innenfensterbank aus Holzwerkstoff, HPL-beschichtet, Vorderkante abgekantet, Ecken rechtwinklig, gefast, seitlicher Anschluss stumpf, auf Mauerwerk befestigen,
Farbton
nach Wahl AG, nach Bemusterung

Fensterbankbreite bis 15 cm, Dicke der Fensterbank 25 mm,
Länge '66' cm.
Menge: 1,000 St

*Hinweis: Hinweis zu Position [02.05.0110]*
Die Leistung unter den o.g. Positionen umfasst die Herstellung der Innenfensterbank für die Fensterkonstruktion mit der:

Pos-Nr. 23

Vor dem Start der Arbeiten ist durch den AN ein örtliches Aufmaß zu erstellen. Alle angegebene Maße sind vor Ort zu prüfen.

**02.05.0110 Innenfensterbank Holzwerkstoff HPL-besch B 15cm D 25mm L 262 cm**
Innenfensterbank aus Holzwerkstoff, HPL-beschichtet, Vorderkante abgekantet, Ecken rechtwinklig, gefast, seitlicher Anschluss stumpf, auf Mauerwerk befestigen,
Farbton
nach Wahl AG, nach Bemusterung

Fensterbankbreite bis 15 cm, Dicke der Fensterbank 25 mm,
Länge '262' cm.
Menge: 1,000 St

*Hinweis: Hinweis zu Position [02.05.0120]*
Die Leistung unter den o.g. Positionen umfasst die Herstellung der Innenfensterbank für die Fensterkonstruktion mit der:

Pos-Nr. 24

Vor dem Start der Arbeiten ist durch den AN ein örtliches Aufmaß zu erstellen. Alle angegebene Maße sind vor Ort zu prüfen.

**02.05.0120 Innenfensterbank Holzwerkstoff HPL-besch B 15cm D 25mm L 54 cm**
Innenfensterbank aus Holzwerkstoff, HPL-beschichtet, Vorderkante abgekantet, Ecken rechtwinklig, gefast, seitlicher Anschluss stumpf, auf Mauerwerk befestigen,
Farbton
nach Wahl AG, nach Bemusterung

Fensterbankbreite bis 15 cm, Dicke der Fensterbank 25 mm,
Länge '54' cm.
Menge: 1,000 St

*Hinweis: Hinweis zu Position [02.05.0130]*
Die Leistung unter den o.g. Positionen umfasst die Herstellung der Innenfensterbank für die Fensterkonstruktion mit der:

Pos-Nr. 26

Vor dem Start der Arbeiten ist durch den AN ein örtliches Aufmaß zu erstellen. Alle angegebene Maße sind vor Ort zu prüfen.

**02.05.0130 Innenfensterbank Holzwerkstoff HPL-besch B 15cm D 25mm L 128 cm**
Innenfensterbank aus Holzwerkstoff, HPL-beschichtet, Vorderkante abgekantet, Ecken rechtwinklig, gefast, seitlicher Anschluss stumpf, auf Mauerwerk befestigen,
Farbton
nach Wahl AG, nach Bemusterung

Fensterbankbreite bis 15 cm, Dicke der Fensterbank 25 mm,
Länge '128' cm.
Menge: 1,000 St

*Hinweis: Hinweis zu Position [02.05.0140]*
Die Leistung unter den o.g. Positionen umfasst die Herstellung der Innenfensterbank für die Fensterkonstruktion mit der:

Pos-Nr. 26

Vor dem Start der Arbeiten ist durch den AN ein örtliches Aufmaß zu erstellen. Alle angegebene Maße sind vor Ort zu prüfen.

**02.05.0140 Innenfensterbank Holzwerkstoff HPL-besch B 15cm D 25mm L 54 cm**
Innenfensterbank aus Holzwerkstoff, HPL-beschichtet, Vorderkante abgekantet, Ecken rechtwinklig, gefast, seitlicher Anschluss stumpf, auf Mauerwerk befestigen,
Farbton
nach Wahl AG, nach Bemusterung

Fensterbankbreite bis 15 cm, Dicke der Fensterbank 25 mm,
Länge '54' cm.
Menge: 1,000 St

*Hinweis: Hinweis zu Position [02.05.0150]*
Die Leistung unter den o.g. Positionen umfasst die Herstellung der Innenfensterbank für die Fensterkonstruktion mit der:

Pos-Nr. 29

Vor dem Start der Arbeiten ist durch den AN ein örtliches Aufmaß zu erstellen. Alle angegebene Maße sind vor Ort zu prüfen.

**02.05.0150 Innenfensterbank Holzwerkstoff HPL-besch B 15cm D 25mm L 54 cm**
Innenfensterbank aus Holzwerkstoff, HPL-beschichtet, Vorderkante abgekantet, Ecken rechtwinklig, gefast, seitlicher Anschluss stumpf, auf Mauerwerk befestigen,
Farbton
nach Wahl AG, nach Bemusterung

Fensterbankbreite bis 15 cm, Dicke der Fensterbank 25 mm,
Länge '54' cm.
Menge: 1,000 St

*Hinweis: Hinweis zu Position [02.05.0160]*
Die Leistung unter den o.g. Positionen umfasst die Herstellung der Innenfensterbank für die Fensterkonstruktion mit der:

Pos-Nr. 30

Vor dem Start der Arbeiten ist durch den AN ein örtliches Aufmaß zu erstellen. Alle angegebene Maße sind vor Ort zu prüfen.

**02.05.0160 Innenfensterbank Holzwerkstoff HPL-besch B 15cm D 25mm L 128 cm**
Innenfensterbank aus Holzwerkstoff, HPL-beschichtet, Vorderkante abgekantet, Ecken rechtwinklig, gefast, seitlicher Anschluss stumpf, auf Mauerwerk befestigen,
Farbton
nach Wahl AG, nach Bemusterung

Fensterbankbreite bis 15 cm, Dicke der Fensterbank 25 mm,
Länge '128' cm.
Menge: 1,000 St

#### Bereich 02.06 Brüstung als Sitzbank

**02.06.0010 Sitzbank, Bereich 1.OG**
Sitzbank, als Brüstungsverkleidung im Bereich der Innenverglasung im 1. OG,  Sitzbank als geschlossene Kastenausführung einschl. seitlicher Verschluss, Ausführung mit Unterkonstruktion und Befestigungen nach Erfodernis im Zuge der W+M Planung,
Abmessung der Sitzbank:
(TxH) ca. 458mm x 295mm,
Konstruktion mit unterteilung, 3 Unterteilung,
aus Holz, Kiefer, gebeizt, grundiert und 2-mal versiegelt, für WC-Bereich geeignet, Versiegelung mit Holzlack auf Wasserbasis, die Ausführung erfolgt nach der W+M-Planung durch den AG, alle Maße sind vor Ort zu prüfen. Alle Befestigungsmittel sowie Kleinmaterial sind in die Position einzukalkulieren.
Menge: 17,000 m

### Titel 03 Stundenlohnarbeiten

#### Bereich 03.01 Stundenlohnarbeiten

*Hinweis: Hinweis zu Position [03.01.0010 - 0030]*
Stundenlohnarbeiten sind nur auf besondere Anordnung des Bauherrn bzw. der Bauleitung auszuführen.

Die Arbeitsbescheinigungen müssen wöchentlich, mit ausreichendem Tätigkeitsnachweis und Angabe des Veranlassers, der Bauleitung vorgelegt werden.

Die angebotenen Verrechnungssätze werden unter Beachtung der preisrechtlichen Vorschriften ermittelt und gelten unabhängig von der Anzahl der abzurechnenden Stunden gemäß Tariflohn, einschl. sämtlicher Zuschläge wie Sozialabgaben, Gewinn, Auslösung, Hitze- und Schutzzulagen, Wegegelder. Die Stundensätze gelten auch für Nachunternehmerleistungen

**03.01.0010 Vorarbeiter/-in sämtliche Kosten/Zuschläge**
STLB-Bau 2023-10 091
Stundenlohnarbeiten durch Vorarbeiter/-in
der Verrechnungssatz für die jeweilige Arbeitskraft umfasst sämtliche Aufwendungen wie Lohn- und Gehaltskosten, Lohn- und Gehaltsnebenkosten, Zuschläge, lohngebundene und lohnabhängige Kosten, sonstige Sozialkosten, Gemeinkosten, Wagnis und Gewinn.
Menge: 15,000 h

**03.01.0020 Facharbeiter/-in sämtliche Kosten/Zuschläge**
STLB-Bau 2022-04 091
Stundenlohnarbeiten durch Facharbeiter/-in
der Verrechnungssatz für die jeweilige Arbeitskraft umfasst sämtliche Aufwendungen wie Lohn- und Gehaltskosten, Lohn- und Gehaltsnebenkosten, Zuschläge, lohngebundene und lohnabhängige Kosten, sonstige Sozialkosten, Gemeinkosten, Wagnis und Gewinn.
Menge: 30,000 h

**03.01.0030 Helfer/-in sämtliche Kosten/Zuschläge**
STLB-Bau 2022-04 091
Stundenlohnarbeiten durch Helfer/-in
der Verrechnungssatz für die jeweilige Arbeitskraft umfasst sämtliche Aufwendungen wie Lohn- und Gehaltskosten, Lohn- und Gehaltsnebenkosten, Zuschläge, lohngebundene und lohnabhängige Kosten, sonstige Sozialkosten, Gemeinkosten, Wagnis und Gewinn.
Menge: 30,000 h
